# Muster-Leistungsbeschreibung
Leistungsbeschreibung (GAEB 90, DA81)
Währung: EUR

## SR Floor CR 80
Datum: 11.09.25

### Titel 00001 Allgemeine Hinweise

### Titel 00002 Positionen

**00002.0001 Untergrunduntersuchung und -prüfung**
Untergrund Prüfung und Dokumentation gemäß gültigen
Regelwerken.
Einheit: m2

**00002.0002 Vorbehandlung mit geeigneten Mitteln, vorzugsw. mittels Strahlen**
Untergrundvorbehandlung mit geeigneten
Mitteln, vorzugsweise mittels
Stahlkugelstrahlverfahren, zur Erzielung
eines tragfähigen, sauberen und
tragfähigen Untergrundes, frei von
haftungsmindernden Schichten.
Einheit: m2

*Hinweis*
Hinweise zum Setzen von
Verankerungsschnitte im Untergrund

Verankerungsschnitte an allen Rändern, Kanten,
Rinnen, Abläufen usw. ausbilden. Feldgrössen >100
m² sind mittig mit einem Verankerungsschnitt zu
unterteilen. Die Dimensionierung der
Verankerungsschnitte entspricht generell der
doppelten Belagstärke.

**00002.0003 Grundieren mit einemPUR-Betonbindemittel**
Liefern und Herstellen einer Grundierung aus einem
lösemittelfreien, pigmentierten, mechanisch,
chemisch sowie thermisch hoch belastbaren,
gefüllten, mehrkomponentigen Beschichtungssystem
auf Polyurethanbetonbasis.

Gewähltes Produkt:
Remmers Crete TF 60

Eigenschaften:
- Hohe Chemikalienbeständigkeit
- Hohe mechanische Beständigkeit
- Wasserdampfdiffusionsfähig
Produktkenndaten -
Komponente 4 Komponenten-Mischung
Dichte (20 °C): 1,51 g/cm³,
Mischungsverhältnis: 2,5 : 2,6 : 4,4 : 0,5 nach
Gewichtsteilen
Die genannten Werte stellen typische
Produkteigenschaften dar und sind nicht als
verbindliche Produktspezifikationen zu verstehen.

Produktanforderungen:
SR - B1,5 - AR1 - IR4

Verbrauch:
mind. 0,4 kg/m² Remmers Crete TF 60
9,5 kg Crete TF 60  zzgl. 0,5 kg Colorpaste
<Farbton nach Wahl des AG>
Einheit: m2

**00002.0004 Einstreubelag mit einemPUR-Betonbindemittel 5 mm QS03/08**
Liefern und Herstellen einer eingestreuten
Fließbeschichtung bestehend aus einem
lösemittelfreien, pigmentierten, mechanisch,
chemisch sowie thermisch hoch belastbaren,
gefüllten mehrkomponentigen Beschichtungssystem
auf Polyurethanbetonbasis.

Gewählte Produkte oder gleichwertig:
Remmers Crete SL 80 / Remmers Quarz 03/08 DF

Anwendungsbereiche:
- Kratzspachtelung und Fließbeschichtung in
chemisch und thermisch beanspruchten Systemen
- Basisschicht für Einstreubeläge in chemisch und
thermisch beanspruchten Systemen
Eigenschaften:
- Hohe Chemikalienbeständigkeit
- Hohe mechanische Beständigkeit
- Wasserdampfdiffusionsfähig
- Thermische Beständigkeit bis zu 80 °C
Produktkenndaten -
Die genannten Werte stellen typische
Produkteigenschaften dar und sind nicht als
verbindliche Produktspezifikationen zu verstehen.
Komponente A, Komponente B, Mischung (3K),
Dichte (20 °C): 1,0 g/cm³, 1,2 g/cm³, 2,0 g/cm³,
Viskosität (25 °C): 900 mPa s, 30 mPa s,

Produktanforderungen:
SR - B1,5 - AR1 - IR4

Konformitätsnachweise gemäß
(EG) Nr. 1935/2004, LFGB, BGV sowie IFS-Standard

Emissionsprüfung E 390561-01 (inkl.
DIBT-Systembewertung)

Verbrauch:
mind. 8-10 kg/m² Remmers Crete SL 80 <686320 bzw.
686340, je nach Geb.-Größe, Farbe nach Wahl des AG>
mind. 4 kg/m² Remmers Quarz 03/08 DF
Optional: Remmers Crete ACC <6542>: siehe Tabelle unter
Anwendungsbeispiele
Einheit: m2

**00002.0005 Kopfversiegelung mit einemPUR-Betonbindemittel QS03/08**
Liefern und Herstellen einer Versiegelung aus
einemlösemittelfreien, pigmentierten, mechanisch,
chemisch sowie thermisch hoch belastbaren,
gefüllten, mehrkomponentigen Beschichtungssystem
auf Polyurethanbetonbasis.

Eigenschaften:
- Hohe Chemikalienbeständigkeit
- Hohe mechanische Beständigkeit
- Wasserdampfdiffusionsfähig
Produktkenndaten -
Komponente A, Komponente B,
Dichte (20 °C): 1,0 g/cm³, 1,2 g/cm³,
Viskosität (25 °C): 900 mPa s, 30 mPa s,
Die genannten Werte stellen typische
Produkteigenschaften dar und sind nicht als
verbindliche Produktspezifikationen zu verstehen.

Gewähltes Produkt oder gleichwertig:
Remmers Crete TF 60

Produktanforderungen:
SR - B1,5 - AR1 - IR4

Konformitätsnachweise gemäß
(EG) Nr. 1935/2004, LFGB, BGV sowie IFS-Standard

Emissionsprüfung E 390561-01 (inkl.
DIBT-Systembewertung)

Verbrauch:
mind. 0,8-1,0 kg/m² Remmers Crete TF 60
<686710 bzw. 686719 je nach Geb.-Schlüssel>
(Farbton nach Wahl des AG)
Optional: Remmers Crete ACC <6542>: siehe Tabelle unter
Anwendungsbeispiele
Einheit: m2
